# IBA Großräschen Haus1
Angebotsaufforderung (GAEB DA XML 3.2, DA83)
Projekt: 200602
Währung: EUR
Auftraggeber: Stadt Großräschen, Seestraße 16, 01983 Großräschen, Deutschland, Telefon 035753-27-0, Fax 035753-27630, E-Mail info@grossraeschen.de
Erstellt mit: SOFTTECH AG / GXML Toolbox V3.3 R20210630, AVANTI 2021, 09.02.2026

## LOS 08: Fliesenleger
Datum: 27.11.2024

### 08 Fliesenleger

*Hinweis: Deckblatt*
BAUVORHABEN:  Teilumbau und Sanierung der
  IBA Terrassen
  TO  Pavillion 1
  Seestraße 100
  01983 Großräschen

LEISTUNGSBEREICH: LOS 8 Fliesenleger

AUSFÜHRUNGSZEIT:  07/ 2026 bis 12/2026

SUBMISSION:

AUFTRAGGEBER:  Stadt Großräschen
  Seestr. 16
  01983 Großräschen

PLANUNG:  Rubikon Plan Projekt GmbH
  Brandenburger Platz 6
  03046 Cottbus

*Hinweis: Allgemeine Vorbemerkung*
Allgemeine Vorbemerkungen

1. Gebäudebeschreibung
1.1 Bauaufgabe

Die Stadt Großräschen beabsichtigt im Rahmen des mehrteilig angelegten Projekts "CAMPUS IBA-Terrassen" Großräschen im 2. Bauabschnitt die Durchführung von umfassenden Umbaumaßnahmen an den drei Häusern zur Nutzungsanpassung bzw. von Sanierungsarbeiten an der Betonriegelkonstruktion der IBA-Terrassen unter Einbeziehung der zugehörigen Freiflächen und technischen Ver- und Entsorgungsanlagen am Standort Seestraße 100 a-c in 01983 Großräschen.

1.2 Name und Anschrift des Auftraggebers
Auftraggeber:  Stadt Großräschen
  Seestr. 16
  01983 Großräschen

1.3 Lage der Baustelle
Die Baustelle befindet sich im südlichen Stadtteil von 01983 Großräschen am Standort Seestraße 100 a-c.
Die Baustelle ist direkt über das öffentliche Straßennetz zu erreichen.
Der AN hat sich über den Zustand und die Eignung der von ihm zur Benutzung vorgesehenen, vorhandenen öffentlichen oder privaten Straßen und Wege und über eventuelle Beschränkungen auf diesen selbst zu unterrichten und notwendige Genehmigungen bei den Baulastträgern einzuholen. Die ordnungsgemäße Baustellensicherung inkl. Ableitung von Bauabwasser ist Sache des AN.

1.4 Grundstücksumfeld
Südlich des Grundstückes liegt der Großräschener See. Zwischen den IBA-Terrassen und dem See gibt es keine direkte Wegeverbindung, nur an der Ostseite führte eine Treppe zum Uferweg am Hafen bzw. zur Seebrücke. Auf dem zwischen See und IBA-Terrassen liegenden Uferhang wird Wein angebaut. Der Weinhang ist während der gesamten Sanierungsmaßnahme durch die am Bau beteiligten Baufirmen vor Verunreinigung durch Staub, Schutt, Baumaterialien oder Abfallprodukte zu schützen.
Westlich von Haus 3 befindet sich der Aussichtspunkt "Viktoriahöhe". Östlich der Terrassen liegen der Hafen und die Touristeninformation. Im Norden schließt eine Parkanalage mit der Allee der Steine an bzw. befindet sich der Hotelstandort SEEHOTEL mit zwei Gästehäusern.
1.5 Bauordnungsrechtliche Einordnung
Für den Teilumbau und Sanierung der Pavillions 1-3 wurde ein Bauantrag eingereicht und eine Baugenehmigung erteilt.

1.6 Termine und Fristen
Die Termine und Fristen zur offiziellen Veröffentlichung Leistungsverzeichnis, sowie zur Abgabe des Angebotes und des Submissionstermins entnehmen Sie den Unterlagen auf dem Vergabemarktplatz des Landes Brandenburg.

1.7 Angaben zu den auszuführenden Arbeiten

Durch die Umnutzung und Sanierung des Pavillions wird die Grundrissaufteilung überarbeitet  und die Sanitäranlagen werden vergrößert. Ebenfalls wurde die bisherige Küche der Gastronomie neu angelegt. Die Bereiche der öffentlich zugänglichen Sanitäranlagen sind im Wand- und Bodenbereich mit dekorativen Fliesenbelag zu bekleiden. Die Küche muss den Anforderungen an Rutschhemmung, Belastung und Chemikalienbeständigkeit genüge tun.

2. Angebotserstellung
Dem Leistungsverzeichnis sind nicht maßstäblich verkleinerte Übersichtspläne oder Fotos als Ergänzung zum Textteil im Anhang beigefügt. Alle Einzelheiten, die nach Meinung des Bieters nicht genügend klar und eindeutig aus den Ausschreibungsunterlagen hervorgehen, aber für die Kalkulation der Preise wichtig sind, müssen vor der Abgabe des Angebotes durch Rückfragen beim Auftraggeber geklärt werden

3. Ausführungsunterlagen/ Änderungen/ Freigaben
Dem Auftragnehmer überlassene Planunterlagen sind vor der Ausführung hinsichtlich Maße und Detailangaben eigenverantwortlich zu prüfen, auftretende Unstimmigkeiten oder Bedenken dem Auftraggeber unverzüglich mitzuteilen. Alle zur Freigabe der Ausführung seitens des Auftragnehmers selbst vorzulegenden Pläne, Unterlagen und Prüfzeugnisse sind dem Auftraggeber kostenfrei zweifach, bei statisch erforderlicher Prüfung vierfach rechtzeitig zu übergeben.

4. Ausführung / Termine
4.1 Ausführungsbedingungen
Ohne das dieses in den Leistungsbeschreibungen besonders erwähnt ist, gehören ohne besondere Vergütung auch folgende Leistungen zum Vertragsumfang des Auftragnehmers, wenn diese für die Erbringung seiner Leistung notwendig werden:
- die Einholung ggf. erforderlicher öffentlich-rechtlicher Genehmigungen, außer Baugenehmigung (liegt bereits vor)
- die Einholung aller erforderlichen Genehmigungen für die Inanspruchnahme öffentlichen Verkehrsraumes sowie privater Flächen, die nicht zum Baugrundstück zählen.

4.2 Terminpläne
Der Auftragnehmer hat einen Feinterminplan mit Kapazitätsuntersetzung auf Grundlage des Bauablaufplanes und unter Beachtung der Vertragsfristen zu erbringen. Dieser abgestimmte Feinterminplan ist spätestens 2 KW nach Auftragserteilung dem AG vorzulegen und wird Vertragsterminplan.

4.3 Behinderung
Ergänzend zur VOB/B sind Bedenken zur Ausführung oder Behinderungen rechtzeitig vom Auftragnehmer anzuzeigen. Rechtzeitig bedeutet in diesem Falle, dass die Vereinbarung einer Frist zur Ausräumung der o.g. Gründe bis zum tatsächlichen Ausführungsbeginn der jeweiligen Teilleistung zustande kommen kann.
Ansprüche gern.§ 6 Abs. 6 VOB/B sind in einer Frist von 14 Tagen anzumelden und nachzuweisen.

4.4 Fachbauleiter / Bautagesberichte
Der Auftragnehmer hat unmittelbar nach Vergabe einen für die Aufgabe qualifizierten Fachbauleiter schriftlich zu benennen, der als Entscheidungsbefugter eingesetzt wird. Dieser hat, wenn Arbeiten des Auftragnehmers ausgeführt werden, vor Ort anwesend und der deutschen Sprache mächtig zu sein. Der Auftragnehmer ist verpflichtet, Bautagesberichte zu führen und der örtlichen Bauleitung innerhalb von 14 Tagen nach Bauausführung vorzulegen.

4.5 Bauberatungen
Zur fachlichen und terminlichen Koordinierung werden nach Festlegung der örtlichen Bauleitung Bauberatungen durchgeführt. Der Auftragnehmer hat durch seinen qualifizierten Fachbauleiter oder einen kompetenten Vertreter an diesen Terminen verbindlich teilzunehmen.

4.6 Firmenangehörige
Der Auftragnehmer hat sicherzustellen, dass seine auf der Baustelle eingesetzten Arbeitnehmer sich jederzeit als Firmenangehörige ausweisen können.Der Auftraggeber behält sich vor, durch seinen bevollmächtigten Vertreter Stichproben zur Einhaltung dieser Maßnahmen auf der Baustelle durchzuführen.

4.7 Zusätzliche Sicherheitsbestimmungen
Den Weisungen des vom Auftraggeber zu benennenden SiGe-Koordinators und der örtlichen Bauleitung ist Folge zu leisten.

4.8 Mit Arbeitsunterbrechungen ist zu rechnen, das heißt der AN hat keinen Anspruch auf eine lückenlose, ununterbrochende Ausführung seiner Leistungen. Unterbrechungen können sich aus folgenden Gründen ergeben: Bauabschnitte, Bauablauf, bautechnologische Gründe.

5. Erschließung / Baustellen- und Verkehrssituationen
Die Anfahrt hat auf kürzestem Weg vom Hauptstraßennetz (hier: Seestraße) zu erfolgen, die Wohnstraßen der Umgebung sind zu meiden. Der obere Wirtschaftsweg ist asphaltiert und dient als Haupt- sowie Feuerwehrzufahrt für die drei Häuser. Der seeseitige untere Wirtschaftsweg verfügt über eine Breite von 3,0 m und ist in Abstimmung mit dem Auftraggeber beschränkt mit nutzbar (Last, Fahrzeugbreite, Schutz der Fassaden bzw. des Weinhangs, Abgeschlossenheit). Die Grünflächen des Baugrundstückes im Freihaltebereich verlegter Medien dürfen nicht befahren werden. Weiterhin darf die Feuerwehrzufahrt zum Grundstück nicht von Baufahrzeugen, der BE oder Baumaterial dauerhaft versperrt werden.

6. Baustelleneinrichtung
Das Einrichten und Räumen der Baustelle sowie das Vorhalten der nicht vom Auftraggeber gestellten Baustelleneinrichtung für sämtliche in der Leistungsbeschreibung aufgeführten Leistungen ist, sofern nicht in gesonderter Position ausgeschrieben, in die Einheitspreise einzukalkulieren.

Die einzelnen Bestandteile der bauseitigen Baustelleneinrichtung sind zur Nutzung durch alle am Bau beteiligten Firmen vorgesehen . Der Auftragnehmer hat die Nutzung mit der örtlichen Bauleitung, dem SiGe-Koordinator und anderen Unternehmen so abzusprechen, dass ein reibungsloser Ablauf der Arbeiten gewährleistet ist. Ein Anspruch auf festgesetzte Nutzungszeiten durch einzelne Auftragnehmer wird seitens des Auftraggebers nicht gewährleistet.
Der Auftragnehmer hat die Anlieferung von Maschinen, Werkzeugen, Baustoffen etc. so zu steuern, daß diese erst dann auf die Baustelle geliefert werden, wenn Personal des Auftragnehmers zum Empfang, sowie zur sicheren Lagerung und Aufbewahrung bereitsteht. Der Auftraggeber, die Bau- und Betreibergesellschaft IBA-Terrassen mbH, die örtliche Bauleitung und der SiGe-Koordinator nehmen keine Lieferung an. Unterkünfte und Aufenthaltsräume für die Freizeit dürfen auf dem Baustellengelände nicht eingerichtet werden. Eigenwerbung des Auftragnehmers dürfen nur nach ausschließlich schriftlicher Zustimmung seitens des Auftraggebers im Baustellenbereich angebracht bzw. aufgestellt werden.

7. Baustellenreinigung
Baubegleitend sind anfallender Bauschutt, Sondermüll und Abfälle besonderer Deponierung täglich restlos, ohne besondere Aufforderung und auf Kosten des Auftragnehmers zu beseitigen. Sollte die Beräumung durch den Auftragnehmer nicht im gewünschten Umfang erfolgen und wird einer besonderen Aufforderung innerhalb von 1 Kalenderwoche nicht Folge geleistet, ist der Auftraggeber berechtigt, Dritte mit der Beräumung und Herstellung von Ordnung und Sauberkeit auf Kosten des Auftragnehmers zu beauftragen.

8. Abnahme
Es wird eine förmliche Abnahme nach VOB vereinbart

Nach Fertigstellung seiner Leistung und bei Abnahme hat der Auftragnehmer folgende Unterlagen schriftlich in 2-facher Ausfertigung zu übergeben:
- Fachunternehmererklärung
- Entsorgungsnachweise
- Produktdatenblätter
- Zulassungen
- Übereinstimmungsnachweise
- Bautagebuch.

9. Besondere Erschwernisse
Bei allen Arbeiten sind Beschädigungen des verbleibenden Bestandes unbedingt zu vermeiden. Bei Schäden haftet der Verursacher.

10 Zusätzliche Unterlagen
Dem Bieter werden folgende Unterlagen zur Verfügung gestellt:
- Ausführungsplanung 04/2025 (verkleinert)
- Lageplan (verkleinert).

11. Qualifikationsnachweis
Der Bieter hat mit Abgabe des Angebotes nachzuweisen, dass er über die notwendigen Voraussetzungen zur Durchführung der ausgeschriebenen Leistungen verfügt.

12. Eigenüberwachung
Der Bieter ist verpflichtet, während der gesamten Dauer der Sanierungs- und Instandsetzungsarbeiten laufend Eigenüberwachungen durchzuführen. Dies bezieht sich auf die Kontrolle des Untergrundes, des einzusetzenden Materials und der Witterungsbedingungen. Die Ergebnisse der Eigenüberwachungen sind in einem Bautagebuch festzuhalten.

13. Abrechnung/Unterlagen
Für die Abrechnung der Trockenbauarbeiten werden aus der VOB die DIN 18340 - Trockenbauarbeiten und der dazugehörige Kommentar zugrunde gelegt.

Die vorgenannten Bedingungen werden zusammen mit den nachfolgend aufgeführten Vorgaben und ZTV Vertragsbestandteil und sind in den angebotenen Einheitspreisen zu berücksichtigen.

Die Angebotsunterlagen können anonym heruntergeladen werden. Es wird Bietern dennoch empfohlen, sich für das Projekt auf dem Vergabemarktplatz Brandenburg freischalten zu lassen. Enthalten Planungsunterlagen / Leistungsbeschreibungen nach Auffassung des Bieters Unklarheiten oder ergeben sich im Zuge der Angebotsbearbeitung Fragen, so sind diese elektronisch über den Vergabemarktplatz Brandenburg an den Auftraggeber heranzutragen. Die Beantwortung erfolgt ebenfalls nur elektronisch über den Vergabemarktplatz Brandenburg. Eventuelle Antworten des Auftraggebers  sind zwingend bei der Angebotsbearbeitung zu beachten, ansonsten erfolgt ein Angebotsausschluss.

Post: Stadt Großräschen
Seestr. 16
01983 Großräschen
email: vergabe@grossraeschen.de
Tel. 035753/27-614
Fax: 035753/27-630

*Hinweis: Technische Vorbemerkung - Fliesen- und Plattenarbeiten*
Technische Vorbemerkung - Fliesen- und Plattenarbeiten
1. Mitgeltende Normen und Regeln
Allgemeines

Es gelten jeweils die Normen und Regeln in der zum Vertragsschluss gültigen Fassung einschließlich der Änderungen, Berichtigungen und Beiblätter.

Soweit in der Leistungsbeschreibung auf Technische Spezifikationen, z.B. nationale Normen, mit denen Europäische Normen umgesetzt werden, europäisch technische Bewertungen, gemeinsame technische Spezifikationen, Internationale Normen, Bezug genommen wird, werden auch ohne den ausdrücklichen Zusatz: „oder gleichwertig“, immer gleichwertige Technische Spezifikationen in Bezug genommen.

DIN EN 13888-1
Fugenmörtel für keramische Fliesen und Platten – Teil 1: Anforderungen, Klassifizierung, Bezeichnung und Kennzeichnung

DIN EN 13888-2
Fugenmörtel für keramische Fliesen und Platten – Teil 2: Prüfverfahren

AGI-Richtlinie S 10
Anforderungen und Hinweise für beständige Plattenbeläge als Ausführung von Dichtflächen in Anlagen zum Umgang mit wassergefährdenden Stoffen gemäß Wasserhaushaltsgesetz (WHG) vom 19. August 2002
Herausgeber: Arbeitsgemeinschaft Industriebau e.V. (AGI)

BEB-Hinweisblatt 8.6
Hinweise zur Planung und Verlegung großformatiger, keramischer Fliesen und Platten, Beton-, Natur- und Kunstwerkstein auf Zementestrichen im Innenbereich
Herausgeber: Bundesverband Estrich und Belag e.V.

BEB-Hinweisblatt 8.6.1
Verlegung von keramischen Fliesen und Platten, Beton- und Naturwerksteinen auf schwimmend und auf Trennschicht verlegten Zementestrichen mit erhöhter Restfeuchte
Herausgeber: Bundesverband Estrich und Belag e.V.

BVF Merkblatt
Schnittstellenkoordination bei Flächenheizungs- und Flächenkühlungssystemen in Neubauten
Bundesverband Flächenheizungen und Flächenkühlungen e.V.

BVF Merkblatt
Schnittstellenkoordination bei Flächenheizungs- und Flächenkühlsysteme in bestehenden Gebäuden
Bundesverband Flächenheizungen und Flächenkühlungen e.V.

BVF Richtlinie 1
Wärme- und Trittschalldämmung beheizter und gekühlter Fußbodenkonstruktionen
Bundesverband Flächenheizungen und Flächenkühlungen e.V.

BVF Richtlinie 2
Rohrsysteme und elektrische Heizleitungen in Flächenheizungen und Flächenkühlungen
Bundesverband Flächenheizungen und Flächenkühlungen e.V.

BVF Richtlinie 5
Wasserdurchströmte Flächenheiz- und Kühlsysteme. Die ideale Voraussetzung für die Nutzung regenerativer Energien in der Gebäudeheizung /-Kühlung
Bundesverband Flächenheizungen und Flächenkühlungen e.V.

IVD-Merkblatt Nr. 1
Abdichtung von Bodenfugen mit elastischen Dichtstoffen
Herausgeber: Industrieverband Dichtstoffe e.V. (IVD)

IVD-Merkblatt Nr. 3-1
Konstruktive Ausführung und Abdichtung von Fugen in Sanitär- und Feuchträumen. Teil 1: Abdichtung mit spritzbaren Dichtstoffen
Herausgeber: Industrieverband Dichtstoffe e.V. (IVD)

IVD-Merkblatt Nr. 3-2
Konstruktive Ausführung und Abdichtung von Fugen in Sanitär- und Feuchträumen. Teil 2: Abdichtung von Wannen und Duschwannen in Verbindung mit flexiblen Zargenbändern/Wannenrand-Dichtbändern
Herausgeber: Industrieverband Dichtstoffe e.V. (IVD)

IVD-Merkblatt Nr. 4
Abdichten von Fugen im Hochbau mit aufzuklebenden Elastomer-Fugenbändern
Herausgeber: Industrieverband Dichtstoffe e.V. (IVD)

IVD-Fachinformation zu Merkblatt Nr. 14
Fachinformation zu Merkblatt Nr. 14: Dichtstoffe und Schimmelpilzbefall. Ursachen – Vorbeugung – Sanierung
Herausgeber: Industrieverband Dichtstoffe e.V. (IVD)

IVD-Merkblatt Nr. 21
Elastische Fugenabdichtungen im Lebensmittelbereich
Herausgeber: Industrieverband Dichtstoffe e.V. (IVD)

IVK TKB-Merkblatt 6
Spachtelzahnungen für Bodenbelag-, Parkett- und Fliesenarbeiten
Herausgeber: Industrieverband Klebstoffe e.V.

IVK TKB-Merkblatt 9
Technische Beschreibung und Verarbeitung von Bodenspachtelmassen
Herausgeber: Industrieverband Klebstoffe e.V.

Merkblatt
Putz und Trockenbau in Feuchträumen mit Bekleidungen aus keramischen Fliesen und Platten oder Naturwerkstein
Herausgeber: Fachverband Fliesen und Naturstein im ZDB

Merkblatt
Hinweise für die Ausführung von Abdichtungen im Verbund mit Bekleidungen und Belägen aus Fliesen und Platten für den Innenbereich
Herausgeber: Fachverband Fliesen und Naturstein im ZDB

Merkblatt
Bewegungsfugen in Bekleidungen und Belägen aus Fliesen und Platten
Herausgeber: Fachverband Fliesen und Naturstein im ZDB

Merkblatt
Höhendifferenzen in keramischen, Betonwerkstein- und Naturwerksteinbekleidungen und Belägen
Herausgeber: Fachverband Fliesen und Naturstein im ZDB

Merkblatt
Verlegung von Fliesen und Platten auf Entkopplungssysteme im Innenbereich (euroFEN Merkblatt Nr. 8)
Herausgeber: Fachverband Fliesen und Naturstein im ZDB

Merkblatt
Grossformate
Herausgeber: Fachverband Fliesen und Naturstein im ZDB

Merkblatt
Hinweise für Planung und Ausführung keramischer Fliesen und Platten, Mosaike und Naturwerkstein in Heiß-, Warm-, Dampf- und Kalträumen bzw. -kabinen
Herausgeber: Fachverband Fliesen und Naturstein im ZDB

Merkblatt
Toleranzen im Hochbau nach DIN 18202
Herausgeber: Fachverband Fliesen und Naturstein im ZDB

Merkblatt
Wanduntergründe im Innenbereich
Herausgeber: Fachverband Fliesen und Naturstein im ZDB

Merkblatt 9
Oberbeläge auf Fertigteilestrichen
Herausgeber: Bundesverband der Gipsindustrie e.V., Industriegruppe Gipsplatten

2. Angaben zur Baustelle
Lage und Transportwege

Die Arbeiten sind in folgenden Geschossen auszuführen: Erd- und Obergeschoss

3. Angaben zu Stoffen und Bauteilen

Dokumentation:
Es ist eine Dokumentation anzufertigen und nach Baufortschritt unaufgefordert zu übergeben.
Die Übergabe erfolgt digital und mit Gliederungsverzeichnis und Ordnerstruktur. Die Dokumentation ist dem Baufortschritt gemäß fortzuschreiben.
Die Dokumentation umfasst lückenlos folgende Nachweise der eingebauten Bauprodukte, Materialien und Bauarten: Produktdatenblätter, Technische Merkblätter, Sicherheitsdatenblätter, abZ, abP, Leistungserklärungen, Übereinstimmungsnachweise, Lieferscheine, Herkunftsnachweise, Umwelt-Produktdeklarationen (EPD), Reinigungsanweisungen, etc.

Das eingebaute Material muss dem Muster entsprechen; eine Bestätigung des Musters durch den Auftraggeber ist einzuholen.
4. Angaben zur Ausführung
Allgemeines

Vor Ausführungsbeginn hat der Auftragnehmer mit dem Auftraggeber festzulegen, wo das zu verwendende Material auf der Baustelle gelagert werden kann, um gegenseitige Störungen der am Bau beteiligten Handwerker während der Bauausführung zu vermeiden.

Vor der Durchführung von Stemm-, Bohr- und Einsetzarbeiten an Estrichen sowie geputzten Wänden und Decken sind Leitungen mit einem Suchgerät zu orten.

Alle Maße sind vor der Ausführung am Bau zu überprüfen, sofern keine Detailzeichnungen mit verbindlichen Maßangaben vorliegen.

Vor Beginn der Arbeiten sind die tatsächlichen Einbauhöhen bezogen auf das gesamte Ausbausystem mit der Bauleitung abzustimmen, falls unzulässige Toleranzen oder Änderungen des geplanten Fußbodenaufbaus festgestellt oder vermutet werden.

Die belegten Flächen sind besenrein und frei von Bindemittelschleiern und anderen Verunreinigungen zu übergeben. Mörtel- und Fugmaterialreste sind vom Verursacher zu beseitigen.

Zu verlegendes Material innerhalb einer zusammenhängenden Fläche muss aus einer gemeinsamen Charge stammen. Ist es aus produkttechnischen Gründen unvermeidbar, dass leichte Struktur- und Farbunterschiede auftreten können, so ist der Auftraggeber vorher auf diesen Umstand hinzuweisen und um sein Einverständnis zu ersuchen.

Während der Ausführung ist zu beachten, dass Öffnungen von Abläufen, Rohren u. dgl. verschlossen sind und dass Einrichtungsgegenstände vor Verschmutzung geschützt werden.

Abdichtungen in Feuchträumen, auch häuslichen Bädern, sind unter und hinter Wannen und Duschwannen nahtlos durchzuführen. Anschlüsse und Ecken sind mit Dichtband zu schließen und mit Dichtungsmittel zu überdecken.

Für den Bereich der Wassereinwirkungsklasse W3-I ist die Dokumentation der Nassschichtdickenkontrolle dem Auftraggeber zu übergeben.

Stellt der Auftragnehmer fest, dass vorhandene Bauteile, die den Anschluss an den Potentialausgleich erfordern und dieser noch nicht erfolgt ist, hat er die Bauleitung rechtzeitig zu informieren, wenn der Anschluss nach der Fertigstellung der Fliesen- und Plattenarbeiten nicht mehr problemlos erfolgen kann.

Vor Beginn der Arbeiten sind die Verlegerichtung, der Einsatz von Schmuckelementen u. dgl. mit Bauleitung und Auftraggeber festzulegen. Bei gleichen Kantenlängen von Wand- und Bodenfliesen sollen die Fugen entsprechend durchlaufen. Ist das wegen der Geometrie des Raumes nicht möglich, ist eine Abstimmung vorzunehmen.

Bei Außenbekleidungen sowie bei Bekleidungen in Nassräumen sind Hohlräume im Ansatzmörtelbett zu vermeiden.

Die Ausführung als Dünnbettverlegung erfolgt – falls nicht anders beschrieben – mit hydraulisch erhärtendem Dünnbettmörtel.
Fugen

Für Außenbeläge, Feuchträume und über Fußbodenheizungen sind die besonderen Anforderungen an den Belag auch für den Fugenmörtel zu berücksichtigen. In der Regel sind hierbei flexiblere Mörtel einzusetzen.

Trennfugen, Bewegungsfugen und Anschlussfugen an andere Bauteile sind von Mörtelbrücken und Verunreinigungen, die die Funktion der Fugen beeinträchtigen, freizuhalten.

Elastische Fugen sind grundsätzlich zu hinterfüllen, um eine Dreiflankenhaftung zu vermeiden. Als Hinterfüllung sind geschlossenzellige, nicht saugende Materialien zu verwenden.

Dichtmaterial elastischer Fugen muss auf Fliesen und Untergrund abgestimmt sein. Weichmacherwanderung und chemische Reaktionen müssen ausgeschlossen sein.
Bodenbeläge

Der Auftragnehmer ist angehalten, vor dem Verlegen von Belägen die Belegreife festzustellen. Bei Zementestrich darf ein Feuchtigkeitsgehalt von 2 CM-% bzw. 1,8 CM-% bei beheizten Estrichen, bei Calciumsulfatestrich von 0,5 CM-% nicht überschritten werden.

Scheinfugen und Risse im Estrich sind kraftschlüssig mit Kunstharz vor dem Verlegen der Beläge zu schließen.

Fußbodeneinläufe erhalten im Anschlussbereich zusätzlich ein leichtes Gefälle. Die wasserführende Schicht muss grundsätzlich mit Gefälle zu den Einläufen verlaufen. Werden vor oder bei der Ausführung diesbezügliche Probleme erkennbar, ist die Bauleitung zu informieren und mit ihr gemeinsam eine Lösung der Probleme zu suchen.

Es darf keine starre Verbindung zwischen Sockelleisten bzw. Sockelplatten und dem Belag entstehen; eine elastische Verfugung ist hier erforderlich. Hierauf ist insbesondere bei Stufenbelägen zu achten.

Werden Bodenbeläge mit rutschhemmenden Eigenschaften verlangt, ist der Nachweis für den jeweiligen Anwendungsfall vor Ausführungsbeginn zu erbringen.

Die Dickbettverlegung von Bodenplatten ist erst nach ausreichender Erhärtung des Verlegemörtels zu verfugen. Ist eine Imprägnierung vorgesehen (z.B. bei Cotto-Platten), ist erst nach der Imprägnierung (gemäß Herstellervorschrift) zu verfugen.
Wandbekleidungen

Bei Fliesen ohne Randglasur sind an allen sichtbaren Kanten Kantenprofile einzubauen, die farblich auf die Fliesen abgestimmt sein müssen.

Der Fliesenschnitt ist in Abhängigkeit vom Rastermaß auf die Lage sanitärer Einrichtungen, Befestigungen, Armaturen, Schalter, Steckdosen u. ä. mit der Bauleitung abzustimmen. Sofern Dosen oder Kästen für Installationen nur lose oder geheftet angebracht sind, sind sie bei der Verlegung der Platten endgültig zu fixieren.

Der Auftragnehmer hat sich beim Befestigen von Bauteilen zu vergewissern, dass durch die Befestigungsmittel keine Beschädigungen nicht sichtbarer Leitungen und Rohre entstehen.
Einrichtungsgegenstände

Sind vom Auftragnehmer Bauteile einzubauen, die den Anschluss an den Potentialausgleich erfordern, darf dieser nur von einem Elektrofachbetrieb ausgeführt werden.
Fehlt ein solcher, ist die Bauleitung zu informieren.

Einläufe mit Geruchverschluss sind mit Wasser zu füllen.
5. Sonstige Angaben

Der Auftragnehmer hat dafür Sorge zu tragen, dass während der Ausführung seiner Leistungen immer mindestens ein fließend deutsch sprechender Mitarbeiter seiner Firma auf der Baustelle anwesend ist.

Zu den auf der Baustelle vorzuhaltenden Ausführungsunterlagen zählt neben den Ausführungsplänen auch eine Ausfertigung dieser Leistungsbeschreibung.

Ausführungszeichnungen sind der Leistungsbeschreibung im beigefügt.

#### 08.01 Ausgleichs- und Vorbereitungsarbeiten

**08.01.01 Musterfliesen Boden**
Muster für Bodenfliesen nach Auswahl des AG/ Planer in geforderter Fliesengröße zur Bemusterung zur Verfügung stellen.
Nach Aufforderung der Bauleitung und dem AG vor Ausführung zur Auswahl vorzulegen und bestätigen zu lassen.
Menge: 4,000 St
Kostengruppe DIN 276 2018-12: 329

**08.01.02 Musterfliesen Wand**
Muster für Wandfliesen/ Mosaikfliesen nach Auswahl des AG/ Planer in geforderter Fliesengröße zur Bemusterung zur Verfügung stellen.
Nach Aufforderung der Bauleitung und dem AG vor Ausführung zur Auswahl vorzulegen und bestätigen zu lassen.
Menge: 6,000 St
Kostengruppe DIN 276 2018-12: 349

**08.01.03 Prüfung Restfeuchte, CM-Methode**
Prüfung des Feuchtigkeitsgehaltes des Estrichs mit der CM-Methode, gemäß Arbeitsanweisung für CM-Messung des Bundesverbandes Estrich und Belag, inkl. genauen Protokollierens der Messstellen und Messergebnisse. Ausführung nach Angabe der Bauleitung. Die Messergebnisse sind der Bauleitung vorzulegen.
Prüfung: Restfeuchte
Estrich: Zementestrich
Fläche: bis 45 m²
Menge: 6,000 St
Kostengruppe DIN 276 2018-12: 329

**08.01.04 Untergrund reinigen, Schmutz Wand- und Bodenflächen**
Reinigen des Untergrundes von haftmindernden (anhaftende, lose aufliegende) Stoffen. Bauschutt entsorgen, Staubreste gründlich absaugen. Herstellen eines verlegereifen Zustandes.
Art der Verschmutzung: Staub und lose Anhaftungen

Untergründe:Innenputz/ Gipskarton/ Zementestrich
Menge: 360,000 m2
Kostengruppe DIN 276 2018-12: 325

**08.01.05 Untergrund, Fehlstellen ausbessern, grob, Bodenfläche**
Füllmasse, mineralisch, zum Ausgleichen von größeren Unebenheiten und Abplatzungen des Untergrundes für Fliesenverlegung. Das evtl. erforderliche Aufbringen einer zusätzlichen, selbstverlaufenden Nivelliermasse wird in gesonderter Position vergütet.
Menge: 30,000 m2
Kostengruppe DIN 276 2018-12: 325

**08.01.06 Haftgrund Gipskarton**
Haftgrund zur Herabsetzung der Saugfähigkeit und Egalisierung des Untergrundes aufbringen. Auftrag zu einem Film trocknen lassen.

Untergrund: Gipskarton

angebotenes Fabrikat: '...'
Menge: 270,000 m2
Kostengruppe DIN 276 2018-12: 345

**08.01.07 Haftbrücke, Boden**
Auftragen einer mineralischen Haftbrücke zur Verbesserung der Haftvermittlung und Staubbindung sowie der Reduzierung der Saugfähigkeit von Untergründen.
Untergrund: Zementestrich
Untergrundvorbereitung: Haftbrücke aufbringen
Bauteil: Boden

Angeb. Fabrikat: '...'
Menge: 90,000 m2
Kostengruppe DIN 276 2018-12: 325

**08.01.08 Untergrund spachteln, Feinspachtelmasse, 5 mm, Innenwand**
Untergrundausgleich für die Verlegung von Wandfliesen im Dünnbettverfahren durch Auftrag einer Feinspachtelmasse.
Untergrund: Gipskarton
Untergrundvorbereitung: spachteln
Schichtdicke: 5 mm
Material: Feinspachtelmasse
Bauteil: Innenwand

angebotenes Fabrikat: '...'
Menge: 80,000 m2
Kostengruppe DIN 276 2018-12: 345

**08.01.09 Untergrund spachteln, Feinspachtelmasse, 3 mm i.M.**
Untergrundausgleich für die Verlegung von Bodenfliesen im Dünnbettverfahren durch Auftrag einer Ausgleichsspachtelmasse.
Untergrund: Zementestrich
Untergrundvorbereitung: spachteln
Schichtdicke: i.M. 3 mm
Material: Feinspachtelmasse
Bauteil: Bodenfliesen
Angeb. Fabrikat: '...'
Menge: 90,000 m2
Kostengruppe DIN 276 2018-12: 325

**08.01.10 Untergrundvorbereitung, Randdämmstreifen entfernen**
Überstand von Randstreifen anderer Gewerke an Wänden und Estrichbegrenzungen nach dem Verlegen und Verfugen des Bodenbelages entfernen.
Bauteil: Boden
Untergrundvorbereitung: Randdämmstreifen überstehend, entfernen
Menge: 110,000 m
Kostengruppe DIN 276 2018-12: 329

#### 08.02 Abdichtungsarbeiten

**08.02.01 Verbundabdichtung (AIV-F), W1-I, (CM), 1K, Boden**
Abdichtung von Innenbodenflächen mit einer rissüberbrückenden mineralischen Dichtungsschlämme, einschl. einer verstärkenden und rissüberbrückenden Armierungslage.
Untergrund: Zementsestrich
Abdichtungsart: Verbundabdichtung (AIV-F) mit flüssig zu verarbeitenden Abdichtungsstoffen mit Fliesen und Platten
Abdichtung: mineralische Dichtschlämme (CM), 1-komponentig
Gewebeeinlage: Polyestervlies (PV)
Flächengewicht: ca. 110 g/m²
Wassereinwirkungsklasse: W1-I
Rissklasse: R1-I
Mindesttrockenschichtdicke: min. 2,0 mm
Arbeitsgänge: 2-3
Bauteil: Boden
Einbauort: WC-Anlagen

Angeb. Fabrikat: '...'
Menge: 40,000 m2
Kostengruppe DIN 276 2018-12: 325

**08.02.02 Verbundabdichtung (AIV-F), W1-I, (CM), 1K, Innenwand**
Mattfeuchten Untergrund mit einer rissüberbrückenden mineralischen Dichtungsschlämme beschichten. Der Auftrag erfolgt in mind. 2 Arbeitsgängen.
Untergrund: Gipskarton
Abdichtungsart: Verbundabdichtung (AIV-F) mit flüssig zu verarbeitenden Abdichtungsstoffen mit Fliesen und Platten
Abdichtung: mineralische Dichtschlämme (CM), 1-komponentig
Wassereinwirkungsklasse: W1-I
Rissklasse: R1-I
Mindesttrockenschichtdicke: min. 2,0 mm
Arbeitsgänge: min. 2
Bauteil: Innenwand
Einbauort: WC-Anlagen

Angeb. Fabrikat: '...'
Menge: 175,854 m2
Kostengruppe DIN 276 2018-12: 345

**08.02.03 Verbundabdichtung (AIV-F), W2-I, (CM), 1K, Boden**
Mattfeuchten Untergrund mit einer 1-komponentigen rissüberbrückenden mineralischen Dichtungsschlämme beschichten. Der Auftrag erfolgt in mind. 2 Arbeitsgängen.
Untergrund: Zementestrich
Abdichtungsart: Verbundabdichtung (AIV-F) mit flüssig zu verarbeitenden Abdichtungsstoffen mit Fliesen und Platten
Abdichtung: mineralische Dichtschlämme (CM), 1-komponentig
Wassereinwirkungsklasse: W2-I
Rissklasse: R1-I
Mindesttrockenschichtdicke: min. 2,0 mm
Arbeitsgänge: min. 2
Bauteil: Boden
Einbauort: Rb-WC

Angeb. Fabrikat: '...'
Menge: 7,000 m2
Kostengruppe DIN 276 2018-12: 325

**08.02.04 Verbundabdichtung (AIV-F), W2-I, (CM), 1K, Sockel**
Mattfeuchten Untergrund mit einer 1-komponentigen rissüberbrückenden mineralischen Dichtungsschlämme beschichten. Der Auftrag erfolgt in mind. 2 Arbeitsgängen.
Untergrund: Zementestrich Übergang Gipskarton
Abdichtungsart: Verbundabdichtung (AIV-F) mit flüssig zu verarbeitenden Abdichtungsstoffen mit Fliesen und Platten
Abdichtung: mineralische Dichtschlämme (CM), 1-komponentig
Wassereinwirkungsklasse: W2-I
Rissklasse: R1-I
Mindesttrockenschichtdicke: min. 2,0 mm
Arbeitsgänge: min. 2
Bauteil: Sockel
Höhe Bauteil: > 5 cm
Einbauort: RB-WC

Angeb. Fabrikat: . '...'
Menge: 11,000 m
Kostengruppe DIN 276 2018-12: 325

**08.02.05 Verbundabdichtung (AIV-F), W3-I, (CM), 1K, Boden**
Mattfeuchten Untergrund mit einer 1-komponentigen rissüberbrückenden mineralischen Dichtungsschlämme beschichten. Der Auftrag erfolgt in mind. 2 Arbeitsgängen.
Untergrund: Zementestrich
Abdichtungsart: Verbundabdichtung (AIV-F) mit flüssig zu verarbeitenden Abdichtungsstoffen mit Fliesen und Platten
Abdichtung: mineralische Dichtschlämme (CM), 1-komponentig
Mindesttrockenschichtdicke: min. 2,0 mm
Wassereinwirkungsklasse: W3-I
Rissklasse: R1-I
Arbeitsgänge: min. 2
Bauteil: Bodenfläche
Einbauort: R006 Küche

Angeb. Fabrikat: '...'
Menge: 42,000 m2
Kostengruppe DIN 276 2018-12: 325

**08.02.06 Verbundabdichtung (AIV-F), W3-I, (CM), 1K, Innenwand**
Mattfeuchten Untergrund mit einer 1-komponentigen rissüberbrückenden mineralischen Dichtungsschlämme beschichten. Der Auftrag erfolgt in mind. 2 Arbeitsgängen.
Untergrund: Gipskarton
Abdichtungsart: Verbundabdichtung (AIV-F) mit flüssig zu verarbeitenden Abdichtungsstoffen mit Fliesen und Platten
Abdichtung: mineralische Dichtschlämme (CM), 1-komponentig
Mindesttrockenschichtdicke: min. 2,0 mm
Wassereinwirkungsklasse: W3-I
Rissklasse: R1-I
Arbeitsgänge: min. 2
Bauteil: Innenwand
Einbauort: R006 Küche

Angeb. Fabrikat: '...'
Menge: 75,000 m2
Kostengruppe DIN 276 2018-12: 345

**08.02.07 Abdichtung, Rohrdurchführung, W3-I, Dichtmanschette, DN 25**
Vorgefertigte Dichtmanschette über die Rohrdurchführung stülpen, so dass die Manschette das Rohr vollständig umfasst. Anschließend mit Abdichtungsmaterial fixieren und in das vorgelegte Abdichtungsmaterial betten. Mit der Flächenabdichtung überarbeiten.

Abdichtung: Polyurethanharz (PU)
Wassereinwirkungsklasse: W3-I
Ausführung: Dichtmanschette
Bauteil: Rohrdurchführung
Nenngröße Durchführung: DN 25

Angeb. Fabrikat: '...'
Menge: 10,000 St
Kostengruppe DIN 276 2018-12: 345

**08.02.08 Abdichtung, Rohrdurchführung, W3-I, Dichtmanschette, DN 26-50**
Vorgefertigte Dichtmanschette über die Rohrdurchführung stülpen, so dass die Manschette das Rohr vollständig umfasst. Anschließend mit Abdichtungsmaterial fixieren und in das vorgelegte Abdichtungsmaterial betten. Mit der Flächenabdichtung überarbeiten.

Abdichtung: Polyurethanharz (PU)
Wassereinwirkungsklasse: W3-I
Ausführung: Dichtmanschette
Bauteil: Rohrdurchführung
Nenngröße Durchführung: DN 26-50

Angeb. Fabrikat: . '...'
Menge: 4,000 St
Kostengruppe DIN 276 2018-12: 345

**08.02.09 Abdichtung, Rohrdurchführung, W3-I, Dichtmanschette, DN 51-100**
Vorgefertigte Dichtmanschette über die Rohrdurchführung stülpen, so dass die Manschette das Rohr vollständig umfasst. Anschließend mit Abdichtungsmaterial fixieren und in das vorgelegte Abdichtungsmaterial betten. Mit der Flächenabdichtung überarbeiten.

Abdichtung: Polyurethanharz (PU)
Wassereinwirkungsklasse: W3-I
Ausführung: Dichtmanschette
Bauteil: Rohrdurchführung
Nenngröße Durchführung: DN 51-100

Angeb. Fabrikat: '...'
Menge: 6,000 St
Kostengruppe DIN 276 2018-12: 345

**08.02.10 Abdichtung, Rohrdurchführung, W1-I, Dichtmanschette, CM**
Die vorgefertigte Dichtmanschette über die Rohrdurchführung stülpen und in das vorgelegte Abdichtungsmaterial betten. Mit der Flächenabdichtung überarbeiten.

Abdichtung: mineralische Dichtschlämme (CM)
Wassereinwirkungsklasse: W1-I
Ausführung: Dichtmanschette
Bauteil: Rohrdurchführung
Nenngröße Ablauf: bis DN 120

Angeb. Fabrikat: '...'
Menge: 16,000 St
Kostengruppe DIN 276 2018-12: 345

**08.02.11 Abdichtung Bodeneinlauf DN 70 W3-1**
Nach Herstellervorschrift gesetzten Bodenablauf eindichten. Gelieferte Spezial-Dichtmanschette in das frische Abdichtungsmaterial einlegen und mit einer weiteren Lage der Abdichtung überspachteln.
Untergrund: Zementestrich
Abdichtungsart: Verbundabdichtung (AIV-F) mit flüssig zu verarbeitenden Abdichtungsstoffen mit Fliesen und Platten
Abdichtung: mineralische Dichtschlämme (CM)
Wassereinwirkungsklasse: W1-I
Ausführung: Dichtmanschette
Bauteil: Bodenablauf
Nenngröße Ablauf: DN 100
Einbauort: R006 Küche
Angeb. Fabrikat: '...'
Menge: 1,000 St
Kostengruppe DIN 276 2018-12: 325

**08.02.12 Verbundabdichtung (AIV-F), Formstücke Ecken**
Verbundabdichtung in den Eckbereichen der Wand-/Bodenanschlüsse mit vorgefertigten Formstücken passen zum System. Die Formteile sind in die frische Spachtelung einzulegen, die Überlappungen mit mind. 5 cm auszuführen. Die eingeklebten Eckstücke sind mit Dichtungsmaterial zu überspachteln.

Abdichtungsart: Verbundabdichtung (AIV-F) mit flüssig zu verarbeitenden Abdichtungsstoffen mit Fliesen und Platten

Bauteil: Formstücke Ecken

Angeb. Fabrikat: '...'
Menge: 20,000 St
Kostengruppe DIN 276 2018-12: 325

#### 08.03 Rb-WC

**08.03.01 Wandfliese, Feinsteinzeug 60x 60 grau-weiß**
Wandbekleidung aus Feinsteinzeug, im Dünnbettverfahren (Buttering-Floating-Verfahren) mit einem hydraulisch erhärtenden, flexiblen Dünnbettmörtel verlegen. Verfugung mit zementhaltigem Fugenmörtel.
Untergrund: Gipskarton
Einsatzbereich: Wandfliese
Klassifizierung Fliese/Platte: Gruppe AIa/BIa (DIN EN 14411)
Fliese/Platte: Feinsteinzeug, rektifiziert
Oberfläche: eben
Musterung: Betonoptik
Farbton Fliese: grau-weiß
Bettungsverfahren: Dünnbett
Material Bettung: zementhaltiger Mörtel Typ C
Verlegeart: Kreuzverband
Fugenmörtel: zementhaltiger Fugenmörtel

Farbton Fuge: nach Wahl Architekt (hellgrau/manhattan)
Nennmaß: 60/60 cm
Dicke Fliesen/Platten: 9 mm
Bauteil: Innenwand
Höhe Wandbekleidung: 2,40m
Einbauort: EG R 009, Rb-WC

Angeb. Fabrikat: '...'

Angeb. Serie: '...'
Menge: 26,000 m2
Kostengruppe DIN 276 2018-12: 345

**08.03.02 Bodenfliesen Steinzeug, 60x60 anthrazit**
Bodenbelag aus Feinsteinzeugfliesen in Innenräumen auf verlegefertigen Zementestrich mit hydraulisch erhärtendem Dünnbettmörtel verlegen und verfugen. Erforderliche Feinspachtelung des Untergrundes in gesonderter Position.
Untergrund: Zementestrich
Einsatzbereich: Bodenfliese
Klassifizierung Fliese/Platte: Gruppe AIa/BIa (DIN EN 14411)
Rutschhemmung: R10AB
Fliese/Platte: Feinsteinzeug, rektifiziert
Oberfläche: eben
Musterung: Betonoptik, matt,
Farbton Fliese: anthrazit
Bettungsverfahren: Dünnbett
Material Bettung: zementhaltiger Mörtel Typ C
Verlegeart: Kreuzverband
Fugenmörtel: zementhaltiger Fugenmörtel

Farbton Fuge: nach Wahl Architekt (anthrazit)
Nennmaß: 60/60 cm
Dicke Fliesen/Platten: 9mm
Bauteil: Boden innen
Einbauort: EG R 009, Rb-WC

Angeb. Fabrikat: '...'

Angeb. Serie: '...'
Menge: 7,000 m2
Kostengruppe DIN 276 2018-12: 324

**08.03.03 Zulage Spiegel**
Zulage für das Einfliesen, eines bauseits gestellten Kristallspiegels, oberhalb des Handwaschbeckens.

Maße der Spiegelfläche: 120-160 x 80cm
Menge: 1,000 St
Kostengruppe DIN 276 2018-12: 349

#### 08.04 Damen-WC

**08.04.01 Wandfliese, Feinsteinzeug 60x 60 grau-weiß**
Wandbekleidung aus Feinsteinzeug, im Dünnbettverfahren (Buttering-Floating-Verfahren) mit einem hydraulisch erhärtenden, flexiblen Dünnbettmörtel verlegen. Verfugung mit zementhaltigem Fugenmörtel.
Untergrund: Gipskarton
Einsatzbereich: Wandfliese
Klassifizierung Fliese/Platte: Gruppe AIa/BIa (DIN EN 14411)
Fliese/Platte: Feinsteinzeug, rektifiziert
Oberfläche: eben
Musterung: Betonoptik
Farbton Fliese: grau-weiß
Bettungsverfahren: Dünnbett
Material Bettung: zementhaltiger Mörtel Typ C
Verlegeart: Kreuzverband
Fugenmörtel: zementhaltiger Fugenmörtel

Farbton Fuge: nach Wahl Architekt (hellgrau/manhattan)
Nennmaß: 60/60 cm
Dicke Fliesen/Platten: 9 mm
Bauteil: Innenwand
Höhe Wandbekleidung: 2,40m
Einbauort: EG R 010/011, WC Damen + Vorraum

Angeb. Fabrikat: '...'

Angeb. Serie: '...'
Menge: 52,000 m2
Kostengruppe DIN 276 2018-12: 345

**08.04.02 Bodenfliesen Steinzeug, 60x60 grau-weiß**
Bodenbelag aus Feinsteinzeugfliesen in Innenräumen auf verlegefertigen Zementestrich mit hydraulisch erhärtendem Dünnbettmörtel verlegen und verfugen. Erforderliche Feinspachtelung des Untergrundes in gesonderter Position.
Untergrund: Zementestrich
Einsatzbereich: Bodenfliese
Klassifizierung Fliese/Platte: Gruppe AIa/BIa (DIN EN 14411)
Rutschhemmung: R10B
Fliese/Platte: Feinsteinzeug, rektifiziert
Oberfläche: eben
Musterung: Betonoptik, matt,
Farbton Fliese: grau-weiß
Bettungsverfahren: Dünnbett
Material Bettung: zementhaltiger Mörtel Typ C
Verlegeart: Kreuzverband
Fugenmörtel: zementhaltiger Fugenmörtel

Farbton Fuge: nach Wahl Architekt (hellgrau/ manhattan))
Nennmaß: 60/60 cm
Dicke Fliesen/Platten: 9mm
Bauteil: Boden innen
Einbauort: EG R 010/011, WC Damen + Vorraum

Angeb. Fabrikat: '...'

Angeb. Serie: '...'
Menge: 18,000 m2
Kostengruppe DIN 276 2018-12: 324

**08.04.03 Zulage Spiegel**
Zulage für das Einfliesen, eines bauseits gestellten Kristallspiegels, oberhalb des Handwaschbeckens.

Maße der Spiegelfläche: 120-160 x 90cm
Menge: 1,000 St
Kostengruppe DIN 276 2018-12: 349

**08.04.04 Wandbekleidung, keram. Mosaikfl., 2,5/2,5 cm**
Wandbelag mit keramischen Mosaikfliesen als Flächenware für die Verlegung auf vorbereiteten, verlegefertigen Untergründen, mit erhöhter Anforderung an die Ebenheit.
Untergrund: Gipskarton
Ausbildung Untergrundfläche: eben
Einsatzbereich: Wandbekleidung
Fliese/Platte: Mosaikfliesen mit Aquarelleffekt
Ausführung: als keramische Mosaikfliesen
Glasur: glasiert
Oberfläche: reliefiert, glänzend
Musterung: uni
Farbton Fliese: farbig - pur blau
Bettungsverfahren: Dünnbett
Material Bettung: zementhaltiger Mörtel Typ C
Fugenmörtel: zementhaltiger Fugenmörtel
Farbton Fuge: grau nach Wahl Architekt
Herstellermaß: 23x23x6,5 mm
Nennmaß: 2,5/2,5 cm, rückseitig netzverklebt
Dicke Fliesen/Platten: 6,5 mm

Bauteil: Innenwand
Höhe Wandbekleidung: 2,40m
Einbauort: EG R 010/011, WC Damen + Vorraum

Angeb. Fabrikat: '...'

Angeb. Serie: '...'
Menge: 13,000 m2
Kostengruppe DIN 276 2018-12: 345

#### 08.05 Herren-WC

**08.05.01 Wandfliese, Feinsteinzeug 60x 60 grau-weiß**
Wandbekleidung aus Feinsteinzeug, im Dünnbettverfahren (Buttering-Floating-Verfahren) mit einem hydraulisch erhärtenden, flexiblen Dünnbettmörtel verlegen. Verfugung mit zementhaltigem Fugenmörtel.
Untergrund: Gipskarton
Einsatzbereich: Wandfliese
Klassifizierung Fliese/Platte: Gruppe AIa/BIa (DIN EN 14411)
Fliese/Platte: Feinsteinzeug, rektifiziert
Oberfläche: eben
Musterung: Betonoptik
Bettungsverfahren: Dünnbett
Material Bettung: zementhaltiger Mörtel Typ C
Verlegeart: Kreuzverband
Fugenmörtel: zementhaltiger Fugenmörtel

Farbton Fuge: nach Wahl Architekt (hellgrau/manhattan)
Nennmaß: 60/60 cm
Dicke Fliesen/Platten: 9 mm
Bauteil: Innenwand
Höhe Wandbekleidung: 2,40m
Einbauort: EG R 012/013, WC Herren + Vorraum

Angeb. Fabrikat: '...'

Angeb. Serie: '...'
Menge: 52,000 m2
Kostengruppe DIN 276 2018-12: 345

**08.05.02 Bodenfliesen Steinzeug, 60x60 grau-weiß**
Bodenbelag aus Feinsteinzeugfliesen in Innenräumen auf verlegefertigen Zementestrich mit hydraulisch erhärtendem Dünnbettmörtel verlegen und verfugen. Erforderliche Feinspachtelung des Untergrundes in gesonderter Position.
Untergrund: Zementestrich
Einsatzbereich: Bodenfliese
Klassifizierung Fliese/Platte: Gruppe AIa/BIa (DIN EN 14411)
Rutschhemmung: R10B
Fliese/Platte: Feinsteinzeug, rektifiziert
Oberfläche: eben
Musterung: Betonoptik, matt,
Farbton Fliese: grau-weiß
Bettungsverfahren: Dünnbett
Material Bettung: zementhaltiger Mörtel Typ C
Verlegeart: Kreuzverband
Fugenmörtel: zementhaltiger Fugenmörtel

Farbton Fuge: nach Wahl Architekt (hellgrau/ manhattan)
Nennmaß: 60/60 cm
Dicke Fliesen/Platten: 9mm
Bauteil: Boden innen
Einbauort: EG R 012/013, WC Herren + Vorraum

Angeb. Fabrikat: '...'

Angeb. Serie: '...'
Menge: 18,000 m2
Kostengruppe DIN 276 2018-12: 324

**08.05.03 Zulage Spiegel**
Zulage für das Einfliesen, eines bauseits gestellten Kristallspiegels, oberhalb des Handwaschbeckens.

Maße der Spiegelfläche: 120-160 x 90cm
Menge: 1,000 St
Kostengruppe DIN 276 2018-12: 349

**08.05.04 Wandbekleidung, keram. Mosaikfl., 2,5/2,5 cm**
Wandbelag mit keramischen Mosaikfliesen als Flächenware für die Verlegung auf vorbereiteten, verlegefertigen Untergründen, mit erhöhter Anforderung an die Ebenheit.
Untergrund: Gipskarton
Ausbildung Untergrundfläche: eben
Einsatzbereich: Wandbekleidung
Fliese/Platte: Mosaikfliesen mit Aquarelleffekt
Ausführung: als keramische Mosaikfliesen
Glasur: glasiert
Oberfläche: reliefiert, glänzend
Musterung: uni
Farbton Fliese: farbig - pur blau
Bettungsverfahren: Dünnbett
Material Bettung: zementhaltiger Mörtel Typ C
Fugenmörtel: zementhaltiger Fugenmörtel
Farbton Fuge: grau nach Wahl Architekt
Herstellermaß: 23x23x6,5 mm
Nennmaß: 2,5/2,5 cm, rückseitig netzverklebt
Dicke Fliesen/Platten: 6,5 mm

Bauteil: Innenwand
Höhe Wandbekleidung: 2,40m
Einbauort: EG R 012/013, WC Herren + Vorraum

angebotenes Produkt: '...'

angebotener Hersteller: '...'
Menge: 13,000 m2
Kostengruppe DIN 276 2018-12: 345

#### 08.06 Personal-WC

**08.06.01 Wandfliese, Feinsteinzeug 60x 60 weiß-grau**
Wandbekleidung aus Feinsteinzeug, im Dünnbettverfahren (Buttering-Floating-Verfahren) mit einem hydraulisch erhärtenden, flexiblen Dünnbettmörtel verlegen. Verfugung mit zementhaltigem Fugenmörtel.
Untergrund: Gipskarton
Einsatzbereich: Wandfliese
Klassifizierung Fliese/Platte: Gruppe AIa/BIa (DIN EN 14411)
Fliese/Platte: Feinsteinzeug, rektifiziert
Oberfläche: eben
Musterung: Betonoptik
Bettungsverfahren: Dünnbett
Material Bettung: zementhaltiger Mörtel Typ C
Verlegeart: Kreuzverband
Fugenmörtel: zementhaltiger Fugenmörtel

Farbton Fuge: nach Wahl Architekt (hellgrau/manhattan)
Nennmaß: 60/60 cm
Dicke Fliesen/Platten: 9 mm
Bauteil: Innenwand
Höhe Wandbekleidung: 2,40m
Einbauort: OG R 105, Personal-WC

Angeb. Fabrikat: '...'

Angeb. Serie: '...'
Menge: 18,000 m2
Kostengruppe DIN 276 2018-12: 345

**08.06.02 Bodenfliesen Steinzeug, 60x60 anthrazit**
Bodenbelag aus Feinsteinzeugfliesen in Innenräumen auf verlegefertigen Zementestrich mit hydraulisch erhärtendem Dünnbettmörtel verlegen und verfugen. Erforderliche Feinspachtelung des Untergrundes in gesonderter Position.
Untergrund: Zementestrich
Einsatzbereich: Bodenfliese
Klassifizierung Fliese/Platte: Gruppe AIa/BIa (DIN EN 14411)
Rutschhemmung: R10AB
Fliese/Platte: Feinsteinzeug, rektifiziert
Oberfläche: eben
Musterung: Betonoptik, matt,
Farbton Fliese: anthrazit
Bettungsverfahren: Dünnbett
Material Bettung: zementhaltiger Mörtel Typ C
Verlegeart: Kreuzverband
Fugenmörtel: zementhaltiger Fugenmörtel

Farbton Fuge: nach Wahl Architekt (anthrazit)
Nennmaß: 60/60 cm
Dicke Fliesen/Platten: 9mm
Bauteil: Boden innen
Einbauort: OG R 105, Personal-WC

Angeb. Fabrikat: '...'

Angeb. Serie: '...'
Menge: 3,000 m2
Kostengruppe DIN 276 2018-12: 324

**08.06.03 Zulage Spiegel**
Zulage für das Einfliesen, eines bauseits gestellten Kristallspiegels, oberhalb des Handwaschbeckens.

Maße der Spiegelfläche: 120-160 x 80cm
Menge: 1,000 St
Kostengruppe DIN 276 2018-12: 349

#### 08.07 Gastroküche

**08.07.01 Wandfliese, Feinsteinzeug Gr. AIa/BIa, farbig, 30/30 cm**
Wandbekleidung aus keramischen Fliesen, Verlegung auf vorbereitetem Untergrund.
Untergrund: Gipskarton
Ausbildung Untergrundfläche: eben
Einsatzbereich: Wandfliese
Klassifizierung Fliese/Platte: Gruppe AIa/BIa (DIN EN 14411)
Fliese/Platte: Feinsteinzeug
Eigenschaft: frostbeständig
Chemische Eigenschaft: chemikalienbeständig
Glasur: glasiert
Oberfläche: eben
Musterung: uni
Farbton Fliese: farbig weiße/ hellgrau
Bettungsverfahren: Dünnbett
Material Bettung: zementhaltiger Mörtel Typ C
Dicke Mörtelbett: 5-8 mm
Verlegeart: .Kreuzverband
Fugenmörtel: Reaktionsharz-Fugenmörtel (RG)

Farbton Fuge: Wahl Planer
Nennmaß: 30/30 cm
Dicke Fliesen/Platten: bis 8 mm
Bauteil: Innenwand
Höhe Wandbekleidung: 2,75 m
Einbauort: EG,R006  Küche

Angeb. Fabrikat: '...'

Angeb. Serie: '...'
Menge: 75,000 m2
Kostengruppe DIN 276 2018-12: 345

**08.07.02 Bodenfliese, Feinsteinz., Gr. AIa/BIa, UGL, R12/V4, profiliert, 30x30**
Bodenbelag aus keramischen Fliesen/Platten in Innenräumen, auf verlegefertigem Untergrund mit hydraulisch erhärtendem Dünnbettmörtel verlegen. Verfugung mit Reaktionsharz-Fugenmörtel.
Untergrund: Zementestrich
Einsatzbereich: Bodenfliese
Klassifizierung Fliese/Platte: Gruppe AIa/BIa (DIN EN 14411)
Fliese/Platte: Feinsteinzeug

Chemische Beständigkeit: .Klasse B nach EN ISO 10545-13.
Glasur: unglasiert
Oberfläche: profiliert
Musterung: uni
Farbton Fliese: grau-hellgrau
Bettungsverfahren: Dünnbett
Material Bettung: zementhaltiger Mörtel Typ C
Verlegeart: Kreuzverband
Fugenmörtel: Reaktionsharz-Fugenmörtel (RG)

Farbton Fuge: nach Wahl Planer
Rutschhemmung: R12/V4 (DIN 51130)
Nennmaß:30/30 cm
Dicke Fliesen/Platten: .bis 10 mm
Bauteil: Boden innen
Einbauort: EG,R006  Küche

Angeb. Fabrikat: '...'

Angeb. Serie: . '...'
Menge: 42,000 m2
Kostengruppe DIN 276 2018-12: 324

**08.07.03 Feinsteinzeug, Kehlsockelfliese, unglasiert, 10/20 cm, innen**
Hohlkehlsockelfliesen, im Dünnbettverfahren, mit einem hydraulisch erhärtenden, flexiblen Dünnbettmörtel verlegt.
 Einsatzbereich: Kehlsockelfliese
Fliese/Platte: Feinsteinzeug
Nennmaß: passend zur Bodenfliese
Höhe Sockel: 20,0 cm

Farbton Fliese: entsprechend den Bodenfliesen
Glasur: unglasiert UGL
Bettungsverfahren: Dünnbett
Material Bettung: zementhaltiger Mörtel Typ C
Fugenmörtel: entsprechend der Fuge der Bodenfliesen
Einbauort: Innenbereich

Angeb. Fabrikat: '...'

Angeb. Serie: '...'
Menge: 28,000 m
Kostengruppe DIN 276 2018-12: 324

**08.07.04 Kehlsockel, Innen-/Außenecken, verlegen**
Kehlsockel, Innen- und Außenecken verlegen, passend zu den beschriebenen Kehlsockelfliesen.
Bauteil: Kehlsockel, Innen-/Außenecken
Ergänzende Maßnahmen: verlegen

Angeb. Fabrikat: '...'

Angeb. Serie: '...'
Menge: 12,000 St
Kostengruppe DIN 276 2018-12: 324

**08.07.05 Zulage Leibung u. Fensterbank einfliesen**
Zulage für das Einfliesen und Anarbeiten des Fliesenbelags an die Fensterlaibung und Fensterband aus den zuvor beschriebenen Wandfliesen mit den Maßen 30x30  Vorderkante als sichtbarer Kopf mit umlaufendem Florentiner Profil.
Format: 30/30 cm
Oberfläche: eben
Menge: 7,000 m
Kostengruppe DIN 276 2018-12: 345

**08.07.06 Bodenfliesen an Bodeneinlauf anarbeiten**
Bodenfliesen an bauseitig gesetzten Bodenablauf anarbeiten, inkl. Ausbildung eines Gefälles, aller Schneidarbeiten sowie der elastischen Verfugung im Anschlussbereich.
Menge: 1,000 St
Kostengruppe DIN 276 2018-12: 324

#### 08.08 Sonstiges

**08.08.01 Bewegungsfugen schließen, innen, Silikon**
Fugenverschluss in Innenräumen, an allen horizontalen und senkrechten Wandanschlüssen einschl. Vorreinigung der Fugen. Die Ausführung erfolgt als Rechteckfuge. Je nach Anschluss kann die Verwendung eines geeigneten geschlossenzelligen Hinterfüllmaterials erforderlich sein. Die Leistung wird in separater Position ausgeschrieben.
Fugenbreite : 8 - 10 mm i.M.
Fugenfarbe Bemsuterung durch AG
Material : Silikonacetat vernetzend

Angeb. Fabrikat : '...'

Hinweis:
Es dürfen nur die vom Dichtstoffhersteller empfohlenen Glättmittel eingesetzt werden. Glättmittel müssen neutral sein, keine Verfärbungen des Dichtstoffs oder der angrenzenden Materialien (z.B. Naturstein) verursachen und auf dem Fugendichtstoff keinen Film hinterlassen (Gefahr der Kerbwirkung durch aufreißenden Film bei Dehnung des Dichtstoffes).
Menge: 220,000 m
Kostengruppe DIN 276 2018-12: 349

**08.08.02 Verfugung, Reaktionsharzmörtel, Mehrpreis**
Verfugung von Bodenbelägen mit Reaktionsharzmörtel auf Epoxidharzbasis, als Mehrpreis zu einem zementhaltigem Fugenmörtel.
Material: Mörtel auf Epoxidharzbasis
Fugenbreite: 3 - 5 mm
Fugenfarbe: nach Wahl Planer
Fliesenformat: 30x30 cm

Angeb. Fabrikat: '...'
Menge: 117,000 m2
Kostengruppe DIN 276 2018-12: 349

**08.08.03 Abschluss- und Eckprofil, Kunststoff**
Abschluss- und Eckprofil aus Kunststoff  für Wandbeläge mit Trapezförmig gelochtem Befestigungsschenkel und einem unter 87° geneigt angeordneten Abschlussschenkel mit verbreiteter Profilkopfausbildung liefern und im Zuge der Fliesenverlegung fachgerecht unter Beachtung der Herstellerangaben verlegen.

Farbe: weiß
Profilhöhe  8mm

angebotenes Fabrikat: '...'
Menge: 35,000 m
Kostengruppe DIN 276 2018-12: 349

**08.08.04 Übergangsschiene, Bewegungsfuge**
Bodenfliesen-Abschlussschiene in unterschiedlichen Einbaulängen mit gelochten Befestigungsschenkel fachgerecht einbauen.
Material : Edelstahl
Profilhöhe : 10 mm

angebotenes Fabrikat: '...'
Menge: 12,000 m
Kostengruppe DIN 276 2018-12: 349

**08.08.05 Materialtrennschiene**
Trennschiene zwischen Bodenbelägen
als Belagsabschluss aus  Aluminium
mit trapezförmig gelochtem Befestigungsschenkel
und einem einem 87°-Winkel anschließenden
Abschlussschenkel mit verbreiterter
schräg ansteigender Kopfausbildung,
mit Fugensteg zur Bildung einer Fugenkammer
Profilhöhe: 8mm
liefern und unter Berücksichtigung der Anwendungs- und
Verarbeitungshinweise des Herstellers fachgerecht
einbauen

Trennschiene aus Edelstahl liefern und im Türbereich als Trennung zu anderen Bodenbelägen fluchtgerecht einsetzen.

angebotenes Fabrikat: '...'
Menge: 12,000 m
Kostengruppe DIN 276 2018-12: 349

**08.08.06 Zulage Aussparungen herstellen**
Zulage für das Herstellen von Löchern im Fliesenbelag zum Einbau von Steckdosen und dgl.
Menge: 50,000 St
Kostengruppe DIN 276 2018-12: 349

**08.08.07 Durchführung von Installationsrohr 20-50mm**
Löcher im Steingut-Fliesenbelag zur Durchführung von Installationsrohren sowie zum Einbau von Steckdosen u. dgl. herstellen.
Durchmesser : 20 bis 50 mm
Menge: 30,000 St
Kostengruppe DIN 276 2018-12: 349

**08.08.08 Durchführung von Installationsrohr 50-100mm**
Löcher im Steingut-Fliesenbelag zur Durchführung von Installationsrohren sowie zum Einbau von Steckdosen u. dgl. herstellen.
Durchmesser : 50 bis 70 mm
Menge: 12,000 St
Kostengruppe DIN 276 2018-12: 349

**08.08.09 Fliesenspiegel Ausgabetresen**
Wandbelag mit keramischen Mosaikfliesen als Flächenware für die Verlegung auf vorbereiteten, verlegefertigen Untergründen, mit erhöhter Anforderung an die Ebenheit.
Untergrund: Gipskarton
Ausbildung Untergrundfläche: eben
Einsatzbereich: Wandbekleidung
Fliese/Platte: Mosaikfliesen mit Aquarelleffekt
Ausführung: als keramische Mosaikfliesen
Glasur: glasiert
Oberfläche: reliefiert, glänzend
Musterung: uni
Farbton Fliese: farbig - pur blau
Bettungsverfahren: Dünnbett
Material Bettung: zementhaltiger Mörtel Typ C
Fugenmörtel: zementhaltiger Fugenmörtel
Farbton Fuge: grau nach Wahl Architekt
Herstellermaß: 23x23x6,5 mm
Nennmaß: 2,5/2,5 cm, rückseitig netzverklebt
Dicke Fliesen/Platten: 6,5 mm

Bauteil Fliesenspiegel Ausgabetresen
Raum: EG, R005, Ausgabetresen
Menge: 15,000 m2
Kostengruppe DIN 276 2018-12: 345

#### 08.09 Stundenlohnarbeiten

**08.09.01 Stundensatz Meister**
Arbeiten, welche nicht in den Positionen erfasst sind und gegen Nachweis zur Ausführung kommen:
Meister
Menge: 5,000 h
Kostengruppe DIN 276 2018-12: 399

**08.09.02 Stundensatz Facharbeiter**
Arbeiten, welche nicht in den Positionen erfasst sind und gegen Nachweis zur Ausführung kommen:
Facharbeiter
Menge: 5,000 h
Kostengruppe DIN 276 2018-12: 399
